# F-D_1_PS_maxit _Muster-LVs_WDVS_Neubau
Leistungsbeschreibung (GAEB 90, DA81)
Währung: EUR

## Untergrundprüfung
Datum: 08.09.20

*Hinweis*
Grundlage der Ausschreibung ist das
Wärmedämm-Verbundsystem der Firma maxit Deutschland
GmbH gemäß bauaufsichtlicher Zulassung.

Für die Ausführung sind die Herstellerrichtlinien, die
Regeln der Technik, sowie die einschlägigen DIN-Normen
zu beachten. Insbesondere gelten:
- die allgemeine bauaufsichtliche Zulassung des DIBt
bzw. Europäische Technische Zulassung
(ETA) und zugehöriges Nationales Anwendungsdokument
(NAD) vom DIBt.
        - die Verarbeitungsvorschriften des
Herstellers / Herstellerrichtlinien
        - die Vorschriften der VOB
        - DIN 55699 "Verarbeitung von
Wärmedämm-Verbundsystemen"
     - DIN 1055 Einwirkungen auf Tragwerke, Teil 4:
Windlasten
        - die allgemein anerkannten Regeln der
Technik
        - die besonderen technischen Vorbemerkungen

Die geforderten Nachweise, wie z.B. bauaufsichtliche
Zulassung oder ggfs. Prüfzeugnis der Stoßfestigkeit,
hat die ausführende Firma vor Beginn der Arbeiten zu
erbringen.

Wenn nichts anderes in den Leistungspositionen
beschrieben, besteht die Leistung aus Lieferung und
fachgerechte Anbringung der in der Position
beschriebenen und benötigten Materialien.

Ist eine Verdübelung erforderlich, so darf diese nur
mit bauaufsichtlich zugelassenen Dübeln entsprechend
der bauaufsichtlichen Zulassung und den
Bemessungsregeln der DIN 1055-4 durchgeführt werden.

Systemkonforme Anschlusslösungen werden auf der
maxit-Homepage [ http://www.maxit.de ] bzw. in der
Broschüre "Detaillösungen" von maxit aufgeführt. Die
Verarbeitungsrichtlinien des Systemhalters
(Herstellerrichtlinien) sind zu beachten.

Der Verarbeiter hat sich vor Ausführung seines Gewerkes
davon zu überzeugen, dass der bauliche Untergrund oder
Vorleistungen den Voraussetzungen für sein Gewerk
entsprechen. Evtl. Bedenken sind dem Auftraggeber vor
Ausführung schriftlich mitzuteilen.

Die Gebäudehöhe beträgt .............. m über Oberkante
Gelände.

Das Wärmedämm-Verbundsystem wird auf folgenden
Untergründen aufgebracht:

.......................................................
............................

### 01 WÄRMEDÄMM-VERBUNDSYSTEM KERAMIK

#### 01.01 UNTERGRUNDVORBEHANDLUNG

**01.01.0010 Untergrundprüfung**
Vor der Verarbeitung des maxit Dämmsystems ist der
Untergrund auf Maßtoleranzen und Tragfähigkeit zu
überprüfen und ggf. bei Verschmutzung durch Staub und
lose Teile zu reinigen.
Einheit: m2

**01.01.0020 Toleranzen ausgleichen**
*** Bedarfsposition ohne GB
Untergrundtoleranzen und Fehlstellen von mehr als 10 mm
mit Kalkzementmörtel ausgleichen.
Druckfestigkeitsklasse CS II nach EN 998-1 (alt: P II).

Produkte:  maxit ip 18 E
  maxit ip 18
Einheit: m2

#### 01.02 FASSADENDÄMMUNG / ARMIERUNGSLAGE

**01.02.0010 Sockelabschlussprofil Keramik**
Liefern und Montieren von Sockelabschlussprofilen aus
PVC incl. zugehöriger Anputzleiste für WDV-Systeme mit
keramischer Bekleidung und Dämmstoffdicken zwischen
40mm und 140mm. Für Dämmstoffdicken 150 mm bis 180 mm
ist eine zusätzliche Verlängerung erforderlich.
Die Profile sind waagerecht und fluchtgerecht nach
Hersteller-Richtlinien zu befestigen. Hohlstellen sind
mit Ausgleichsstücken zu hinterlegen.

für Dämmstoffdicke:  ..............  mm

Produkte: maxit Sockelabschlussprofil Keramik
  maxit Sockel-Gewebeleiste Keramik
  maxit V2A-Schlagdübel
  maxit Steckverbinder
  maxit Eckverbinder
  maxit Sockelabschluss-Verlängerung Keramik
(bei Dämmung >140mm)
Einheit: lfm

**01.02.0020 EPS 035 WDV**
*** Grundposition ZZ 020.0
Liefern und Anbringen von Polystyrol Hartschaumplatten
WLG 035 (Bemessungswert der Wärmeleitfähigkeit: 0,035
W/mK) entsprechend den
Qualitätsanforderungen vom Fachverband für
Wärmedämm-Verbundsysteme. Dämmplatten mit mineralischem
Kleber nach Herstellerrichtlinien auf den Untergrund
kleben. Die Dämmplatten sind in der Fläche und im
Detailbereich z.B. Gebäudekanten, Türleibungen etc.
fugenlos und im Verband zu verlegen. Nicht zu
vermeidende Fugen sind mit maxit Füllschaum auszufüllen

Wichtig:
Die Dämmplatten sind vor dem Ansteifen des Klebemörtels
unter Einschwimmen zu verlegen.

Dämmplattendicke:  ___ mm

Produkte:  maxit PS speedy WLG 035
Polystyrol-Hartschaumplatte
maxit multi 285 / 290E / 291 E speedy / 292 / 293E clea
maxit Füllschaum B1
Einheit: m2

**01.02.0030 EPS 035 WDV SILENCE**
*** Wahlposition ZZ 020.1
Liefern und Anbringen von elastifizierten Polystyrol
Hartschaumplatten WLG 035 (Bemessungswert der
Wärmeleitfähigkeit: 0,035 W/mK) mit verbesserten
Schalldämmeigenschaften entsprechend den
Qualitätsanforderungen vom Fachverband für Wärmedämm-
Verbundsysteme. Dämmplatten mit mineralischem Kleber
nach Herstellerrichtlinien auf den Untergrund kleben.
Die Dämmplatten sind in der Fläche und im Detailbereich
z.B. Gebäudekanten, Türleibungen etc. fugenlos und im
Verband zu verlegen. Nicht zu vermeidende Fugen sind
mit maxit Füllschaum auszufüllen.

Wichtig:
Die Dämmplatten sind vor dem Ansteifen des Klebemörtels
unter Einschwimmen zu verlegen.

Dämmplattendicke:  ___ mm

Produkte:  maxit PS silence speedy WLG 035
Fassaden-Schalldämmplatte
maxit multi 285 / 290E / 291 E speedy / 292 / 293E clea
maxit Füllschaum B1
Einheit: m2

**01.02.0040 EPS 040 WDV**
*** Wahlposition ZZ 020.2
Liefern und Anbringen von Polystyrol Hartschaumplatten
WLG 040 (Bemessungswert der Wärmeleitfähigkeit: 0,040
W/mK) entsprechend den
Qualitätsanforderungen vom Fachverband für
Wärmedämm-Verbundsysteme. Dämmplatten mit mineralischem
Kleber nach Herstellerrichtlinien auf den Untergrund
kleben. Die Dämmplatten sind in der Fläche und im
Detailbereich z.B. Gebäudekanten, Türleibungen etc.
fugenlos und im Verband zu verlegen. Nicht zu
vermeidende Fugen sind mit maxit Füllschaum auszufüllen

Wichtig:
Die Dämmplatten sind vor dem Ansteifen des Klebemörtels
unter Einschwimmen zu verlegen.

Dämmplattendicke:  ___ mm

Produkte:  maxit PS speedy WLG 040
Polystyrol-Hartschaumplatte
maxit multi 285 / 290E / 291 E speedy / 292 / 293E clea
maxit Füllschaum B1
Einheit: m2

**01.02.0050 Zulage Brandbarriere über Fenstersturz**
*** Grundposition ZZ 021.0
Bei Dämmstoffdicken über 100 mm muss aus
Brandschutzgründen oberhalb jeder Öffnung im Bereich
der Stürze eine nicht brennbare Brandbarriere aus
Mineralwolle (DIN 4102-A) eingebaut werden. Hierfür ist
ein mindestens 200 mm hoher und mindestens 300 mm
seitlich überstehender Mineralwollestreifen vollflächig
zu verkleben. Für die Dämmung der Sturzunterseite ist
ebenfalls Mineralwolle (DIN 4102-A) zu verwenden.

Hinweis: Anschlussdetails sind z.B. in der Technischen
Systeminfo Nr. 6 "Brandschutz" vom Fachverband
Wärmedämm-Verbundsysteme aufgeführt.

Dämmstärke:  __ mm

Leibungstiefe: __ mm

Produkte:  maxit MW speedy WLG 040
Mineralwolle-Lamellenplatten
  maxit multi 285 / 290E / 291 E
speedy / 292 / 293E clean
Einheit: lfm

**01.02.0060 Zulage für umlaufenden Brandriegel**
*** Wahlposition ZZ 021.1
Bei Dämmstoffdicken über 100 mm darf die Ausführung von
Mineralwollestürzen oberhalb jeder Öffnung entfallen,
wenn stattdessen mindestens in jedem 2. Geschoss ein
horizontal um das Gebäude umlaufender Brandriegel
angeordnet wird.

Der Brandriegel muss aus einem mindestens 200 mm hohen
und vollflächig angeklebten
Mineralwolle-Lamellenstreifen bestehen (Brandverhalten
Klasse A1 oder A2-s1,d0 nach DIN EN 13501-1).

Der Dämmstoffstreifen ist so anzuordnen, dass der
Abstand zwischen Unterkante Fenstersturz und Unterkante
Brandriegel maximal 50 cm beträgt.

Kantenbereiche über Öffnungen sind dabei mit
Gewebeeckwinkeln zu verstärken.

Hinweis: Anschlussdetails sind z.B. in der Technischen
Systeminfo Nr. 6 "Brandschutz" vom Fachverband
Wärmedämm-Verbundsysteme aufgeführt.

Dämmstärke:  __ mm

Produkte:  maxit MW speedy WLG 040
Mineralwolle-Lamellenplatten
  maxit multi 285 / 290E / 291 E
speedy / 292 / 293E clean
Einheit: lfm

**01.02.0070 Leibungsdämmung**
bei allen Öffnungen (z.B. Fenster/Türen...).

Leibungstiefe : ___ mm

Bei Lage des Fensters innerhalb Wandquerschnitt:

Dämmstoffdicke Leibung: ___ mm

Hinweis: Ausführung dann am besten mit
systemzugehörigen maxit-Leibungsdämmplatten.
Einheit: lfm

**01.02.0080 Dübelung Keramik, Wandfläche bis 20 m**
gemäß Zulassung des Systemherstellers. Liefern und
Montieren von zugelassenen Dübeln für maxit
Wärmedämm-Verbundsysteme mit keramischer Bekleidung.
Verdübelung Wandfläche incl. Randbereich. Zulage für
Verdübelung Randbereich in separater Position. Es
dürfen nur bauaufsichtlich zugelassene Dübel eingesetzt
werden. Die Dübelung erfolgt durch das Armierungsgewebe
im frischen Mörtel.

Erforderliche Verdübelung der Wandfläche mit
keramischer Bekleidung:
Gebäudehöhe bis 20 m:  4 Stck/m2

Dübellänge = Armierung + Dämmstoffdicke + evt. vorh.
Putzschicht + Verankerungstiefe.

Dämmstoffdicke: .................. mm

Außenputz vorhanden: ja / nein

Untergrund / Mauerwerk: ..............................

Produkte:  maxit Bohrdübel SX FV 100
maxit Universalschraubdübel D-FV U 10

Angebotener Dübeltyp:
............................................
Einheit: m2

**01.02.0090 Dübelung Keramik, Wandfläche über 20 m**
wie vor, erforderliche Dübelanzahl jedoch im Bereich

Gebäudehöhe über 20 m bis Anwendungsgrenze:  6 Stck/m2

Dübellänge = Armierung + Dämmstoffdicke + evt. vorh.
Putzschicht + Verankerungstiefe.

Dämmstoffdicke: .................. mm

Außenputz vorhanden: ja / nein

Untergrund / Mauerwerk: ..............................

Produkte:  maxit Bohrdübel SX FV 100
maxit Universalschraubdübel D-FV U 10

Angebotener Dübeltyp:
............................................
Einheit: m2

**01.02.0100 Zulage Dübelung Keramik, Randbereich bis 8 m**
gemäß Zulassung des Systemherstellers. Liefern und
Montieren von zugelassenen Dübeln für maxit
Wärmedämm-Verbundsysteme mit keramischer Bekleidung im
Randbereich. Randbereich ist 1/8 der schmalen
Gebäudeseite, aber mindestens 1,0 m und maximal 2,0 m.
Es dürfen nur bauaufsichtlich zugelassene Dübel
eingesetzt werden. Die Dübelung erfolgt durch das
Armierungsgewebe im frischen Mörtel.

Erforderliche Dübel im Randbereich mit keramischer
Bekleidung:
Gebäudehöhe bis 8 m: 7 Stck abzgl. 4 Stck bei
Wandfläche ergibt Zulage: 3 Stck/m2

Dübellänge = Armierung + Dämmstoffdicke + evt. vorh.
Putzschicht + Verankerungstiefe.

Dämmstoffdicke: .................. mm

Außenputz vorhanden: ja / nein

Untergrund / Mauerwerk: ..............................

Produkte:  maxit Bohrdübel SX FV 100
maxit Universalschraubdübel D-FV U 10

Angebotener Dübeltyp:
............................................
Einheit: m2

**01.02.0110 Zulage Dübelung Keramik, Randbereich 8 m bis 20 m**
wie vor, erforderliche Dübelanzahl jedoch im Bereich
Gebäudehöhe 8 bis 20 m: 10 Stck abzgl. 4 Stck bei
Wandfläche ergibt Zulage: 6 Stck/m2

Dübellänge = Armierung + Dämmstoffdicke + evt. vorh.
Putzschicht + Verankerungstiefe.

Dämmstoffdicke: .................. mm

Außenputz vorhanden: ja / nein

Untergrund / Mauerwerk: ..............................

Produkte:  maxit Bohrdübel SX FV 100
maxit Universalschraubdübel D-FV U 10

Angebotener Dübeltyp:
............................................
Einheit: m2

**01.02.0120 Zulage Dübelung Keramik, Randbereich über 20 m**
wie vor, erforderliche Dübelanzahl jedoch im Bereich
Gebäudehöhe über 20 m bis Anwendungsgrenze:
14 Stck abzgl. 6 Stck bei Wandfläche ergibt Zulage: 8
Stck/m2

Dübellänge = Armierung + Dämmstoffdicke + evt. vorh.
Putzschicht + Verankerungstiefe.

Dämmstoffdicke: .................. mm

Außenputz vorhanden: ja / nein

Untergrund / Mauerwerk: ..............................

Produkte:  maxit Bohrdübel SX FV 100
maxit Universalschraubdübel D-FV U 10

Angebotener Dübeltyp:
............................................
Einheit: m2

**01.02.0130 Armierungslage Keramik**
mit mineralischem Armierungsmörtel, in einer
Gesamtdicke von ca. 6 mm herstellen. Bei der
Verdübelung durch das Armierungsgewebe wird die
Armierungslage in 2 Schichten "frisch in frisch"
aufgebracht.
In die erste Schicht (ca. 3-4 mm) wird das
systemzugehörige Armierungsgewebe mit mindestens 10 cm
Überlappung im Stoßbereich faltenfrei eingearbeitet.
Danach werden die Dübel gesetzt und die zweite Schicht
der Armierungslage aufgetragen. Die Dübelköpfe und das
Armierungsgewebe sind vollflächig zu überdecken. Eine
Mindeststandzeit der Armierungslage von 7 Tagen ist
einzuhalten.

Produkte:  maxit multi 285
maxit Armierungsgewebe MW 8 X 8 mm
Einheit: m2

**01.02.0140 Leibung Armierungslage**
Ausbildung der Armierungslage im Bereich von Leibungen,
einschließlich Material (Armierungsmörtel + Gewebe) bei
allen Öffnungen (z.B. Fenster/Türen...).

Leibungstiefe: ___ mm
Einheit: lfm

**01.02.0150 Polystyrol-Sockeldämmung**
Liefern und Anbringen von maxit Sockel- und
Perimeterplatten WLG 035 (Bemessungswert 0,035 W/mK)
mit mineralischem Kleber im Punkt-Wulst-Verfahren. Die
Dämmplatten sind in der Fläche und im Detailbereich
z.B. Gebäudekanten, Türleibungen fugenlos und im
Verband zu verlegen. Nicht zu vermeidende Fugen mit
maxit Füllschaum ausfüllen.

Dämmplattendicke: __ mm

Produkte: maxit Sockel- und Perimeterdämmplatte WLG 035
  maxit multi Klebemörtel
  maxit Füllschaum B1
Einheit: m2

**01.02.0160 Zulage Sockeldämmplattenkleber**
*** Bedarfsposition mit GB
auf bituminöse Untergründe.

Produkt:  maxit 2K-Bitumen-Klebemasse
Einheit: m2

**01.02.0170 Zusatzarmierung Sockel**
*** Bedarfsposition mit GB
im Übergangsbereich Sockelfläche - Fassadenfläche mit
Armierungsgewebe MW bei flächenbündiger Ausführung des
Sockels, Streifenbreite ca. 50 cm.

Produkte:  maxit Armierungsgewebe MW 8 x 8 mm
Einheit: m2

**01.02.0180 Filzputz als Sockelputz**
*** Bedarfsposition mit GB
auf vorbereiteter Armierungslage. Nach Austrocknung der
Armierungslage die gesamte Sockelfläche mit
Sockelfilzputz überziehen und abfilzen.

Produkt:  maxit multi 280
Einheit: m2

**01.02.0190 Zementgebundene flexible Dichtungsschlämme**
in erdberührten Flächen liefern und anbringen. Für
mineralische Untergründe. Untergrund benetzen.
Zweimaliger Auftrag im Schlämmverfahren nach
Herstellerrichtlinien, Gesamtschichtdicke mindestens 2
mm. Die Dichtungsschlämme ist bis ca. 5 cm über
Geländeniveau aufzutragen.

Produkt:  maxit AD-1K-Außendicht
Einheit: m2

**01.02.0200 Noppenbahn und druckverteilende Folie als Schutz-/Dränschicht**
Vlieskaschierte Drän-/Schutzmatte aus
Polystyrol-Regenerat fachgerecht aufbringen und ggfs.
mit filterstabiler Ringdrainage verbinden. MONTAPANEEL
DM eignet sich auch als Drainage auf
Kunststoff-Bitumen-Spachtelmassen für den Lastfall
nichtstauendes Sickerwasser sowie gleichzeitig als
Schutzschicht für die Lastfälle Bodenfeuchte und
drückendes Wasser. Geprüft nach DIN 4095.

Produkt:  Deitermann MONTAPANEEL DM

Angebotenes Fabrikat:
___________________________________
Einheit: m2

#### 01.03 EINBAUTEILE / DETAILTECHNIK

**01.03.0010 Gewebeeckwinkel**
liefern und einbauen.
Mineralischen Armierungsmörtel entsprechend der
Gewebebreite vollflächig aufziehen. Gewebeeckwinkel mit
Kunststoffeckprofil lot- und fluchtgerecht in den
Armierungsmörtel einarbeiten.

Produkte:  maxit Gewebeeckwinkel
maxit multi Armierungsmörtel
Einheit: lfm

**01.03.0020 Gewebeeckpfeile**
an allen Ecken von Gebäudeöffnungen diagonal anbringen.
maxit Gewebeeckpfeile: Größe 330 x 500 mm, MW 8 x 8 mm,

Produkte:  maxit Gewebeeckpfeile
maxit multi Armierungsmörtel
Einheit: St

**01.03.0030 Fugendichtband**
liefern und anbringen. Sämtliche Anschlüsse an
angrenzende Bauteile wie z.B. Fenster, Türen etc.
sind schlagregendicht auszuführen. Selbstklebendes,
vorkomprimiertes Fugendichtband auf das angrenzende
Bauteil aufkleben und anschließend die Dämmplatten mit
Druck ansetzen. Das Fugendichtband ist bündig mit der
Vorderkante der Dämmplatte anzuschließen.
Die Armierungs- und Putzschicht ist vom angrenzenden
Bauteil zu trennen. Das Fugendichtband ist entsprechend
der Fugenbreite auszuwählen. Die maximale Fugenbreite
darf im eingebauten Zustand nicht überschritten werden.

Produkte:  _ maxit Fugendichtband 15/2-6 für
Fugenbreiten von 2-6mm
_ maxit Fugendichtband 15/3-9 für Fugenbreiten von 3-9m
_ maxit Fugendichtband 20/5-12 für Fugenbreiten von
5-12mm
Einheit: lfm

**01.03.0040 Elastik-Anputzleisten Keramik**
mit Schutzlippe und expandierendem PU-Fugendichtband
liefern und einbauen. Für den Putzanschluss bei
WDV-Systemen mit keramischer Bekleidung
(Klinkerriemchen). Selbstklebende Leisten für
Systemanschlüsse an angrenzende Bauteile, wie z.B.
Türen, Fenster, Sockelschiene, etc., lot- und
fluchtrecht anbringen, so dass die
Klinkerriemchen-Bekleidung bündig mit dem Profil
abschließt.

Hinweis: Das Auslösen des vorkomprimierten
spezialimprägnierten PU-Bandes erfolgt durch Abtrennen
der Schutzlasche.

Produkt:  maxit Elastik Anputzleiste Keramik
Einheit: lfm

**01.03.0050 Putzabschlussprofil PAR**
*** Bedarfsposition mit GB
PVC-Profile liefern und lot- und fluchtgerecht einbauen
für die senkrechte Abgrenzung des Putzes gegen
zurückliegende Flächen (z.B. Faschen) oder Abschluss
der Putz-Wandflächen gegen andere Materialien des
Baukörpers. Weiterer Anwendungsbereich ist der
Abschluss einer Öffnung mit Rundbogen.
Hinweis: Die maxit Abschlussprofile PAR sind außerdem
speziell für Putzsysteme mit mineralischem
Edelkratzputz maxit ip 52 geeignet.

Für Aufbaustärke:  _ 4 mm
  _ 6 mm
  _ 8 mm
  _ 14 mm

Produkt:  maxit Putzabschlussprofil PAR
Einheit: lfm

**01.03.0060 Montagequader**
liefern und montieren. Als fachgerechte Druck- und
Montageunterlage.
Querschnitt 198X198 mm. Druckfestigkeit 2,3 N/mm2,  WLG
040.

Produkt: maxit Quadroline Montagequader
Einheit: St

**01.03.0070 PS-Montagezylinder**
liefern und einbauen in PS-WDV-Systeme. Als
fachgerechte Montageunterlage für leichte
Befestigungen, wie z.B. Rohrschellen,
Beleuchtungskörper, Werbetafeln, ...
Durchmesser 70 mm.

Produkt:  maxit ZyRillo Montagezylinder
  maxit DoPurCol PU-Kleber
Einheit: St

**01.03.0080 Universal-Montageplatten**
*** Bedarfsposition ohne GB
liefern und einbauen. Die Universalmontageplatte eignet
sich für die wärmebrückenfrei Montage
von schwereren Bauteilen wie Geländer, Schutzgitter,
Markisen, Beleuchtungskörper, Werbetafeln etc.
Größe 120 x 250 mm, WLG 040, UMP besteht aus
Polyurethan-Hartschaum mit ein- bzw. aufgeschäumten
Phenolharzplatten.

Dämmstoffdicke ..............mm

Produkte:  maxit Universalmontageplatte
Einheit: St

#### 01.04 KERAMISCHE BEKLEIDUNG

**01.04.0010 Klinkerriemchen**
Lieferung und Verklebung zugelassener
System-Klinkerriemchen im Floating-Buttering-Verfahren
(kombiniertes Verfahren) nach DIN 18156-1 auf den
vorbereiteten ausgehärteten Armierungsputz. Die
Hersteller-Richtlinien sind zu beachten. Fugenbreite
ca. 8-10 mm, mindestens aber 6% Flächenanteil.

Als keramische Bekleidung dürfen nur zugelassene
Riemchen, Fliesen oder Platten verwendet werden, die
frostbeständig sind und deren Fläche maximal 0,09 m2
groß und die Seitenlänge maximal 30 cm lang ist. Die
Häufigkeitsverteilung der Porengrößen muss ein Maximum
bei Porenradien von > 0,2 ?m aufweisen. Das
Porenvolumen muss mindestens 20 mm3/g betragen. Die
Wasseraufnahme w nach DIN EN ISO 10545-3 darf bei
Verwendung von EPS-Dämmstoffplatten 6%, bei
Mineralfaser-Dämmstoffen 3% nicht überschreiten. Diese
Anforderungen werden von den maxit WDVS
Systemklinkerriemchen erfüllt.

Farbton, Struktur und Verband nach Angabe des Planers
bzw. Bauherrn.

Gewicht der Riemchen:  <= 18 kg/m2
Klebebett:  ca  3-5 mm
Fugenbreite:  ca. 8-10 mm
 Struktur:  glatt / flach genarbt / handform genarbt
besandet / Formback-Struktur

Format:  _ 240x9x71 mm (NF)
  _ 240x9x52 mm (DF)

Produkte: maxit Verlegemörtel Keramik
  maxit WDVS Systemklinkerriemchen
nach maxit Farbkollektion
Einheit: m2

**01.04.0020 Winkelriemchen**
für Gebäudeecken, Fenster- und Türleibungen o.ä., wie
zuvor beschrieben, liefern und fachgerecht verlegen.
Farbton, Struktur und Verband nach Angabe des Planers
bzw. Bauherrn. Die Hersteller-Richtlinien sind zu
beachten.

Format:  _ 240x9x71 mm (NF), Schenkellänge 115 mm
  _ 240x9x52 mm (DF), Schenkellänge 115 mm

Produkte: maxit Verlegemörtel Keramik
maxit WDVS System-Winkelriemchen nach maxit
Farbkollektion
Einheit: lfm

**01.04.0030 Verfugung der Klinkerriemchen**
Fachgerechtes Ausfugen gemäß Hersteller-Richtlinien mit
schlagregensicherem mineralischem Fugenmörtel,
frühestens 2 Tage nach der Verlegung der
Klinkerriemchen. Die Riemchenflanken müssen sauber und
frei von trennenden Substanzen sein. Reste des
Verlegemörtels sind zu entfernen. Die Keramik ist
vorzunässen. Verarbeitung des Fugenmörtels erdfeucht
und klumpenfrei.

Der erdfeuchte Mörtel ist unter kräftigem Druck in 2
Arbeitsgängen einzubringen:
1. Stoß- und Lagerfuge
2. Lager- und Stoßfuge

Evtl. seitlich anhaftendes Material vor Trocknung
abbürsten.

Produkt:  maxit Fugenmörtel Keramik
Einheit: m2

**01.04.0040 Feldbegrenzungsfugen**
nach Angabe der Bauleitung herstellen. Die
Feldbegrenzungsfugen sind bis auf den Dämmstoff
einzuschneiden. Die Fugen werden mit einem geeigneten
geschlossenzelligen unverrottbaren runden Schaumstoff
(z.B. PE-Rundprofil) ausgefüllt und mit Deitermann
Plastikol FDX Fugendichtstoff einschl. Vorgrundierung
der Fugenflanken nach Herstellervorschrift
geschlossen. Die Fugenränder sind abzudecken.
Fugentiefe ca. 20 mm.

Fugenbreite:  __ mm

Produkte:  Deitermann Plastikol FDX
  Deitermann Plastikol FDN VN
  Deitermann Plastikol FDN VS

Fabrikat Schaumstoff-Rundschnur:
......................................................
Einheit: lfm

**01.04.0050 Elastische Anschlussfugen**
von Klinkerriemchen zu angrenzenden Bauteilen.
Die Verfugung erfolgt oberflächenbündig mit Deitermann
Plastikol FDX Fugendichtstoff einschl. Vorgrundierung
der Fugenflanken nach Herstellervorschrift. Die
Fugenränder sind abzudecken.

Fugenquerschnitt ca. 10x9 mm

Produkte:  Deitermann Plastikol FDX
  Deitermann Plastikol FDN VN
  Deitermann Plastikol FDN VS
Einheit: lfm

#### 01.05 RAPPORTARBEITEN

**01.05.0010 Facharbeiter Mittellohn**
Rapportleistung für unvorhergesehene Arbeiten. Die
Arbeiten sind nur in Absprache und nach Genehmigung
durch die Bauleitung auszuführen.

Mittellohn Facharbeiter
Einheit: Std

USt %: 19,00
